# Recambios cartucho cerámico D40 salida libre, referencia 1000 51 de Geberit - De Genebre

- Propiedad del archivo: CONSTRUNARIO
- Formato: FIEBDC-3/2012
- Programa: Construnario Versión 3.51
- Fecha de los precios: 02/05/2022
- Divisa: EUR

**GEN100051** u Recambios cartucho cerámico D40 salida libre, referencia 1000 51 de Geberit - De Genebre
Precio: 15.92
GENEBRE Cartucho cerámico D40 salida libre Código EAN: 8428381097204
