# Atomizador economizador H22x1 (blister 2 u.) - De Genebre

- Propiedad del archivo: CONSTRUNARIO
- Formato: FIEBDC-3/2012
- Programa: Construnario Versión 3.51
- Fecha de los precios: 02/05/2022
- Divisa: EUR

**GEN100078 45** u Atomizador economizador H22x1 (blister 2 u.) - De Genebre
Precio: 25.71
Atomizador economizador H22x1 (blister 2 u.). Código EAN: 8428381230144
