# Atomizador macho rótula M24x1 antical cromo - De Genebre

- Propiedad del archivo: CONSTRUNARIO
- Formato: FIEBDC-3/2012
- Programa: Construnario Versión 3.51
- Fecha de los precios: 02/05/2022
- Divisa: EUR

**GEN100086 45** u Atomizador macho rótula M24x1 antical cromo - De Genebre
Precio: 11.02
Atomizador macho rótula M24x1 antical cromo. Código EAN: 8428381096047
