# Conjunto sujección 1 tornillo, referencia 100090 de Genebre - De Genebre

- Propiedad del archivo: CONSTRUNARIO
- Formato: FIEBDC-3/2012
- Programa: Construnario Versión 3.51
- Fecha de los precios: 02/05/2022
- Divisa: EUR

**GEN100090** u Conjunto sujección 1 tornillo, referencia 100090 de Genebre - De Genebre
Precio: 9.79
Conjunto sujección. Código EAN: 8428381096054
