# Conjunto sujección 2 tornillos - De Genebre

- Propiedad del archivo: CONSTRUNARIO
- Formato: FIEBDC-3/2012
- Programa: Construnario Versión 3.51
- Fecha de los precios: 02/05/2022
- Divisa: EUR

**GEN100091** u Conjunto sujección 2 tornillos - De Genebre
Precio: 11.02
Conjunto sujección 2 tornillos. Código EAN: 8428381097273
