# Conjunto sujección fregadera extraíble - De Genebre

- Propiedad del archivo: CONSTRUNARIO
- Formato: FIEBDC-3/2012
- Programa: Construnario Versión 3.51
- Fecha de los precios: 02/05/2022
- Divisa: EUR

**GEN100097** u Conjunto sujección fregadera extraíble - De Genebre
Precio: 7.35
Conjunto sujección fregadera extraíble. Código EAN: 8428381274322
