# Juego de conexiones cortas 10/100 x 15/100 - De Genebre

- Propiedad del archivo: CONSTRUNARIO
- Formato: FIEBDC-3/2012
- Programa: Construnario Versión 3.51
- Fecha de los precios: 02/05/2022
- Divisa: EUR

**GEN100118** u Juego de conexiones cortas 10/100 x 15/100 - De Genebre
Precio: 11.63
Juego de conexiones cortas 10/100 x 15/100. Código EAN: 8428381271697
