# Conjunto florón y excéntricas Kenjo cromo, referencia 100128 45 de Geberit - De Genebre

- Propiedad del archivo: CONSTRUNARIO
- Formato: FIEBDC-3/2012
- Programa: Construnario Versión 3.51
- Fecha de los precios: 02/05/2022
- Divisa: EUR

**GEN100128 45** u Conjunto florón y excéntricas Kenjo cromo, referencia 100128 45 de Geberit - De Genebre
Precio: 28.16
Conjunto florón y excéntricas Kenjo cromo. Código EAN: 8428381256021
