# GENEBRE 100134 Tuerca para sifón 1 1/4" - De Genebre

- Propiedad del archivo: CONSTRUNARIO
- Formato: FIEBDC-3/2012
- Programa: Construnario Versión 3.51
- Fecha de los precios: 02/05/2022
- Divisa: EUR

**GEN100134 07** u GENEBRE 100134 Tuerca para sifón 1 1/4" - De Genebre
Precio: 13.46
GENEBRE 100134 Tuerca para sifón 1 1/4" Código EAN: 8428381220237
