# Flexo 1, 70 m Inox T/hembra cónica T/hembra hexagonal - De Genebre

- Propiedad del archivo: CONSTRUNARIO
- Formato: FIEBDC-3/2012
- Programa: Construnario Versión 3.51
- Fecha de los precios: 02/05/2022
- Divisa: EUR

**GEN100135 60 00** u Flexo 1, 70 m Inox T/hembra cónica T/hembra hexagonal - De Genebre
Precio: 9.71
Flexo 1,70 m Inox T/hembra cónica T/hembra hexagonal. Código EAN: 8428381209263
