# Flexo 1, 70 m inox extensible doble grapaje hasta 2, 25 m - De Genebre

- Propiedad del archivo: CONSTRUNARIO
- Formato: FIEBDC-3/2012
- Programa: Construnario Versión 3.51
- Fecha de los precios: 02/05/2022
- Divisa: EUR

**GEN100137 60 00** u Flexo 1, 70 m inox extensible doble grapaje hasta 2, 25 m - De Genebre
Precio: 10.41
Flexo 1,70 m inox extensible doble grapaje hasta 2,25 m. Código EAN: 8428381209287
