# Flexo PVC 1/2 x 1/2 plata a 170 cm - De Genebre

- Propiedad del archivo: CONSTRUNARIO
- Formato: FIEBDC-3/2012
- Programa: Construnario Versión 3.51
- Fecha de los precios: 02/05/2022
- Divisa: EUR

**GEN100140 30** u Flexo PVC 1/2 x 1/2 plata a 170 cm - De Genebre
Precio: 22.18
Flexo PVC 1/2 x 1/2 plata a 170 cm. Código EAN: 8428381267324
