# Flexo para teleducha cromo - De Genebre

- Propiedad del archivo: CONSTRUNARIO
- Formato: FIEBDC-3/2012
- Programa: Construnario Versión 3.51
- Fecha de los precios: 02/05/2022
- Divisa: EUR

**GEN100141 45** u Flexo para teleducha cromo - De Genebre
Precio: 10.08
Flexo para teleducha cromo. Código EAN: 8428381096221
