# Flexo flegadera 15/100 x 1/2 a 115 cm - De Genebre

- Propiedad del archivo: CONSTRUNARIO
- Formato: FIEBDC-3/2012
- Programa: Construnario Versión 3.51
- Fecha de los precios: 02/05/2022
- Divisa: EUR

**GEN100143 45** u Flexo flegadera 15/100 x 1/2 a 115 cm - De Genebre
Precio: 24.49
Flexo flegadera 15/100 x 1/2 a 115 cm. Código EAN: 8428381096245
