# Inversor botón - De Genebre

- Propiedad del archivo: CONSTRUNARIO
- Formato: FIEBDC-3/2012
- Programa: Construnario Versión 3.51
- Fecha de los precios: 02/05/2022
- Divisa: EUR

**GEN100161 45** u Inversor botón - De Genebre
Precio: 23.03
Inversor botón. Código EAN: 8428381096313
