# Inversor semiautomático de latón cromo - De Genebre

- Propiedad del archivo: CONSTRUNARIO
- Formato: FIEBDC-3/2012
- Programa: Construnario Versión 3.51
- Fecha de los precios: 02/05/2022
- Divisa: EUR

**GEN100165 45** u Inversor semiautomático de latón cromo - De Genebre
Precio: 28.16
Inversor semiautomático de latón cromo. Código EAN: 8428381205913
