# Inversor cerámico largo baño empotrado - De Genebre

- Propiedad del archivo: CONSTRUNARIO
- Formato: FIEBDC-3/2012
- Programa: Construnario Versión 3.51
- Fecha de los precios: 02/05/2022
- Divisa: EUR

**GEN100173 45** u Inversor cerámico largo baño empotrado - De Genebre
Precio: 14.70
Inversor cerámico largo baño empotrado. Código EAN: 8428381271833
