# Inversor convencional para batería bidet - De Genebre

- Propiedad del archivo: CONSTRUNARIO
- Formato: FIEBDC-3/2012
- Programa: Construnario Versión 3.51
- Fecha de los precios: 02/05/2022
- Divisa: EUR

**GEN100174 45** u Inversor convencional para batería bidet - De Genebre
Precio: 13.46
Inversor convencional para batería bidet. Código EAN: 8428381271857
