# Mango de ducha 1 jet (bolsa) - De Genebre

- Propiedad del archivo: CONSTRUNARIO
- Formato: FIEBDC-3/2012
- Programa: Construnario Versión 3.51
- Fecha de los precios: 02/05/2022
- Divisa: EUR

**GEN100175 45 00** u Mango de ducha 1 jet (bolsa) - De Genebre
Precio: 9.02
Mango de ducha 1 jet (bolsa). Código EAN: 8428381168102
