# Mango ducha de fregadera extraible cromo - De Genebre

- Propiedad del archivo: CONSTRUNARIO
- Formato: FIEBDC-3/2012
- Programa: Construnario Versión 3.51
- Fecha de los precios: 02/05/2022
- Divisa: EUR

**GEN100190 45** u Mango ducha de fregadera extraible cromo - De Genebre
Precio: 22.03
Mango ducha de fregadera extraible cromo. Código EAN: 8428381096344
