# Mango de ducha New Regent bronce - De Genebre

- Propiedad del archivo: CONSTRUNARIO
- Formato: FIEBDC-3/2012
- Programa: Construnario Versión 3.51
- Fecha de los precios: 02/05/2022
- Divisa: EUR

**GEN100196 43 00** u Mango de ducha New Regent bronce - De Genebre
Precio: 48.97
Mango de ducha New Regent bronce. Código EAN: 8428381258841
