# Mango de ducha New Regent cromo - De Genebre

- Propiedad del archivo: CONSTRUNARIO
- Formato: FIEBDC-3/2012
- Programa: Construnario Versión 3.51
- Fecha de los precios: 02/05/2022
- Divisa: EUR

**GEN100196 45 00** u Mango de ducha New Regent cromo - De Genebre
Precio: 36.73
Mango de ducha New Regent cromo. Código EAN: 8428381240464
