# Mango ducha extraíble para FRV61205 - De Genebre

- Propiedad del archivo: CONSTRUNARIO
- Formato: FIEBDC-3/2012
- Programa: Construnario Versión 3.51
- Fecha de los precios: 02/05/2022
- Divisa: EUR

**GEN100199 45** u Mango ducha extraíble para FRV61205 - De Genebre
Precio: 78.99
Mango ducha extraíble para FRV61205. Código EAN: 8428381274315
