# 100202 Tapa universal "Click Remove" - De Genebre

- Propiedad del archivo: CONSTRUNARIO
- Formato: FIEBDC-3/2012
- Programa: Construnario Versión 3.51
- Fecha de los precios: 02/05/2022
- Divisa: EUR

**GEN100202 45** u 100202 Tapa universal "Click Remove" - De Genebre
Precio: 14.08
100202 Tapa universal "Click Remove". Para sustitución de tapón goma por sistema de cierre click. Código EAN: 8428381104070
