# 100204 Válvula universal Click Kenjo con y sin rebosadero - De Genebre

- Propiedad del archivo: CONSTRUNARIO
- Formato: FIEBDC-3/2012
- Programa: Construnario Versión 3.51
- Fecha de los precios: 02/05/2022
- Divisa: EUR

**GEN100204 45** u 100204 Válvula universal Click Kenjo con y sin rebosadero - De Genebre
Precio: 26.03
100204 Válvula universal Click Kenjo con y sin rebosadero. Código EAN: 8428381253372
