# 100205 Válvula universal Click con y sin rebosadero - De Genebre

- Propiedad del archivo: CONSTRUNARIO
- Formato: FIEBDC-3/2012
- Programa: Construnario Versión 3.51
- Fecha de los precios: 02/05/2022
- Divisa: EUR

**GEN100205 45** u 100205 Válvula universal Click con y sin rebosadero - De Genebre
Precio: 18.37
100205 Válvula universal Click con y sin rebosadero. Código EAN: 8428381175100
