# 100209 Válvula manual lavabo y bidé Click-Ge doble función 1 1/4" - De Genebre

- Propiedad del archivo: CONSTRUNARIO
- Formato: FIEBDC-3/2012
- Programa: Construnario Versión 3.51
- Fecha de los precios: 02/05/2022
- Divisa: EUR

**GEN100209 45** u 100209 Válvula manual lavabo y bidé Click-Ge doble función 1 1/4" - De Genebre
Precio: 17.14
Válvula manual lavabo y bidé "click-ge" doble función con/sin rebosadero. Construcción de cuerpo en latón y pulsador según une-en 12165 y tuerca fijación en latón según une-en 12165 cromado según en-248. Operación manual. Aplicación lavabo y bidé rosca 1 1/4"g. Código EAN: 8428381218180
