# Válvula universal click Luxe, referencia 100211 41 de Genebre. Con y sin rebosadero. Negro - De Genebre

- Propiedad del archivo: CONSTRUNARIO
- Formato: FIEBDC-3/2012
- Programa: Construnario Versión 3.51
- Fecha de los precios: 02/05/2022
- Divisa: EUR

**GEN100211 41** u Válvula universal click Luxe, referencia 100211 41 de Genebre. Con y sin rebosadero. Negro - De Genebre
Precio: 33.67
Válvula universal para desagüe. Tapa y cuerpo en latón CW617N cromados según EN 248. Dotado de sistema click de cierre y juntas en NBR. El cuerpo fabricado en dos partes se puede ensamblar en un desagüe convencional previamente montado, con o sin función de rebosadero. Incluye elementos de fijación Código EAN: 8434055018390
