# 100211 43 Válvula universal Click "LUXE" con y sin rebosadero - De Genebre

- Propiedad del archivo: CONSTRUNARIO
- Formato: FIEBDC-3/2012
- Programa: Construnario Versión 3.51
- Fecha de los precios: 02/05/2022
- Divisa: EUR

**GEN100211 43** u 100211 43 Válvula universal Click "LUXE" con y sin rebosadero - De Genebre
Precio: 26.16
100211 43 Válvula universal Click "LUXE" con y sin rebosadero. Código EAN: 8428381253358
