# Kit Serie Tau bidé teleducha cromo - De Genebre

- Propiedad del archivo: CONSTRUNARIO
- Formato: FIEBDC-3/2012
- Programa: Construnario Versión 3.51
- Fecha de los precios: 02/05/2022
- Divisa: EUR

**GEN100694 45** u Kit Serie Tau bidé teleducha cromo - De Genebre
Precio: 48.97
Kit Serie Tau bidé teleducha cromo. Código EAN: 8428381270362
