# Kit soporte y teleducha bidé cromo - De Genebre

- Propiedad del archivo: CONSTRUNARIO
- Formato: FIEBDC-3/2012
- Programa: Construnario Versión 3.51
- Fecha de los precios: 02/05/2022
- Divisa: EUR

**GEN100696 45** u Kit soporte y teleducha bidé cromo - De Genebre
Precio: 12.17
Kit soporte y teleducha bidé cromo. Código EAN: 8428381269052
