# Kit de ducha GE2, flexo, soporte y ducha 1 jet (caja) - De Genebre

- Propiedad del archivo: CONSTRUNARIO
- Formato: FIEBDC-3/2012
- Programa: Construnario Versión 3.51
- Fecha de los precios: 02/05/2022
- Divisa: EUR

**GEN100697 45** u Kit de ducha GE2, flexo, soporte y ducha 1 jet (caja) - De Genebre
Precio: 33.67
Kit de ducha GE2, flexo, soporte y ducha 1 jet (caja). Código EAN: 8428381222743
