# Kit de ducha Tau, flexo, soporte y ducha 5 jets (caja) - De Genebre

- Propiedad del archivo: CONSTRUNARIO
- Formato: FIEBDC-3/2012
- Programa: Construnario Versión 3.51
- Fecha de los precios: 02/05/2022
- Divisa: EUR

**GEN100699 45** u Kit de ducha Tau, flexo, soporte y ducha 5 jets (caja) - De Genebre
Precio: 44.68
Kit de ducha Tau, flexo, soporte y ducha 5 jets (caja). Código EAN: 8428381253259
