# 1018 Bajante curvo 1/2" - De Genebre

- Propiedad del archivo: CONSTRUNARIO
- Formato: FIEBDC-3/2012
- Programa: Construnario Versión 3.51
- Fecha de los precios: 02/05/2022
- Divisa: EUR

**GEN1018 04** u 1018 Bajante curvo 1/2" - De Genebre
Precio: 11.02
Bajante recto 1/2". Código EAN: 8428381016649
