# 1030 Grifo temporizado lavabo Ipson 1/2" - De Genebre

- Propiedad del archivo: CONSTRUNARIO
- Formato: FIEBDC-3/2012
- Programa: Construnario Versión 3.51
- Fecha de los precios: 02/05/2022
- Divisa: EUR

**GEN103004** 1030 Grifo temporizado lavabo Ipson 1/2" - De Genebre
Precio: 60.60
Grifo temporizado lavabo ipson 1/2", temporización de 12 a 14 segundos. Código EAN: 8428381016663
