# 1033 04 Grifo temporizado - De Genebre

- Propiedad del archivo: CONSTRUNARIO
- Formato: FIEBDC-3/2012
- Programa: Construnario Versión 3.51
- Fecha de los precios: 02/05/2022
- Divisa: EUR

**GEN103304** u 1033 04 Grifo temporizado - De Genebre
Precio: 127.94
Temporización de 12 a 14 segundos. Dotado de filtro plástico. Cromado según EN 248. Cuerpo fabricado en latón según EN 1982. Atomizador antivandálico. Código EAN: 8428381285106
