# 1038 04 Válvula temporizada urinario - De Genebre

- Propiedad del archivo: CONSTRUNARIO
- Formato: FIEBDC-3/2012
- Programa: Construnario Versión 3.51
- Fecha de los precios: 02/05/2022
- Divisa: EUR

**GEN103804** u 1038 04 Válvula temporizada urinario - De Genebre
Precio: 40.40
Temporización de 4 a 7 segundos. Dotado de filtro plástico. Cromado según EN 248. Cuerpo fabricado en latón según EN 1982 Código EAN: 8428381285182
