# 1050 Fluxómetro empotrar pulsador frontal - De Genebre

- Propiedad del archivo: CONSTRUNARIO
- Formato: FIEBDC-3/2012
- Programa: Construnario Versión 3.51
- Fecha de los precios: 02/05/2022
- Divisa: EUR

**GEN1050 06** u 1050 Fluxómetro empotrar pulsador frontal - De Genebre
Precio: 101.00
Fluxómetro empotrar pulsador frontal. Construcción de cuerpo y pulsador en latón según une-en 12165 y florón en latón une-en 12165 cromado según en-248.cartucho temporizado tarado a 10-15 s (a 2-2.5 bar). Presión máx. uso 3 bar. presión min. uso 0.5 bar. Presión recomendada 1-2 bar. Montaje en tubo ø 30 medida 1". Código EAN: 8428381016755
