# 1058 Tubo cromado extensible 1" - De Genebre

- Propiedad del archivo: CONSTRUNARIO
- Formato: FIEBDC-3/2012
- Programa: Construnario Versión 3.51
- Fecha de los precios: 02/05/2022
- Divisa: EUR

**GEN1058 06** u 1058 Tubo cromado extensible 1" - De Genebre
Precio: 45.91
Tubo cromado extensible 1". Código EAN: 8428381042075
