# Válvula de urinario con sensor y batería, referencia 1091 04 de Genebre - De Genebre

- Propiedad del archivo: CONSTRUNARIO
- Formato: FIEBDC-3/2012
- Programa: Construnario Versión 3.51
- Fecha de los precios: 02/05/2022
- Divisa: EUR

**GEN1091 04** u Válvula de urinario con sensor y batería, referencia 1091 04 de Genebre - De Genebre
Precio: 614.54
Dotada de un sistema de detección por infrarrojos. Programada para cierre automático tras 8 segundos. Fabricada en latón CW617N, cromado según EN 248, alimentada por 1 pila 9V. 100,000 usos (2 años). Posibilidad de regulación del caudal o cierre del suministro de agua para realizar cualquier mantenimiento. Tubo de desague incluido Ø 14 L. 250 m Código EAN: 8434055027910
