# Grifo temporizado ducha visto, referencia 1172 04 de Genebre. Fijación pared. Temporización 25 a 30 seg. - De Genebre

- Propiedad del archivo: CONSTRUNARIO
- Formato: FIEBDC-3/2012
- Programa: Construnario Versión 3.51
- Fecha de los precios: 02/05/2022
- Divisa: EUR

**GEN1172 04** u Grifo temporizado ducha visto, referencia 1172 04 de Genebre. Fijación pared. Temporización 25 a 30 seg. - De Genebre
Precio: 45.91
Grifo de ducha temporizada para instalar pared. Dotado de un cartucho de cierre automático temporizado de 25 a 30 segundos. Sistema de conexión rápido. Incluye elementos de fijación. Código EAN: 8428381049685
