# 1175 Grifo temporizado ducha empotrar 1/2" - De Genebre

- Propiedad del archivo: CONSTRUNARIO
- Formato: FIEBDC-3/2012
- Programa: Construnario Versión 3.51
- Fecha de los precios: 02/05/2022
- Divisa: EUR

**GEN1175 04** u 1175 Grifo temporizado ducha empotrar 1/2" - De Genebre
Precio: 49.59
Grifo temporizado ducha empotrar. Mando pulsador, sin necesidad de regulación. Placa regulable de latón temporización de 25 a 30 seg. Consumo 7 l/min. de 0.5 a 9 atm. Medida 1/2". Código EAN: 8428381049661
