# 1178 Mezclador termostático manual empotrar 1/2" - De Genebre

- Propiedad del archivo: CONSTRUNARIO
- Formato: FIEBDC-3/2012
- Programa: Construnario Versión 3.51
- Fecha de los precios: 02/05/2022
- Divisa: EUR

**GEN1178 04** u 1178 Mezclador termostático manual empotrar 1/2" - De Genebre
Precio: 222.83
Mezclador termostático manual empotrar. Se suministra con válvulas anti-retorno, filtro inox., mando con escala graduable y dispositivo de seguridad a 40ºc. Particularmente sensible y seguro, con bloqueo de agua caliente, si improvisadamente faltara el agua fría. Mando manual. Funciona también con calentador instantáneo a gas. Código EAN: 8428381049708
