# 1179 Rociador para ducha antivandálico con rótula - De Genebre

- Propiedad del archivo: CONSTRUNARIO
- Formato: FIEBDC-3/2012
- Programa: Construnario Versión 3.51
- Fecha de los precios: 02/05/2022
- Divisa: EUR

**GEN1179 04** u 1179 Rociador para ducha antivandálico con rótula - De Genebre
Precio: 98.92
Rociador para ducha antivandálico con rótula. Con regulador de caudal, anticalcáreo y chorro tonificante. Ahorro del 60% del agua. Consumo de 7 l/m, indistintamente de la presión. Código EAN: 8428381140610
