# GENEBRA 1181 Rociador para ducha antivandálico con rótula - De Genebre

- Propiedad del archivo: CONSTRUNARIO
- Formato: FIEBDC-3/2012
- Programa: Construnario Versión 3.51
- Fecha de los precios: 02/05/2022
- Divisa: EUR

**GEN1181 04** u GENEBRA 1181 Rociador para ducha antivandálico con rótula - De Genebre
Precio: 86.16
Rociador para ducha antivandálico con rótula. Código EAN: 8428381049722
