# 1182 Rociador para ducha antivandálico 1/2" - De Genebre

- Propiedad del archivo: CONSTRUNARIO
- Formato: FIEBDC-3/2012
- Programa: Construnario Versión 3.51
- Fecha de los precios: 02/05/2022
- Divisa: EUR

**GEN1182 04** u 1182 Rociador para ducha antivandálico 1/2" - De Genebre
Precio: 45.29
ROCIADOR PARA DUCHA ANTIVANDÁLICO. IGUAL QUE ART. 1881, PARA SER INSTALADO EN CUALQUIER BRAZO DUCHA. 1/2" DE GENEBRE 1182 Código EAN: 8428381053545
