# 1190 Grifo temporizado encastrable en lavamanos 1/2" - De Genebre

- Propiedad del archivo: CONSTRUNARIO
- Formato: FIEBDC-3/2012
- Programa: Construnario Versión 3.51
- Fecha de los precios: 02/05/2022
- Divisa: EUR

**GEN1190 04** u 1190 Grifo temporizado encastrable en lavamanos 1/2" - De Genebre
Precio: 74.54
Grifo temporizado encastrable en lavamanos. Pulsador suave. Cartucho fácilmente extraíble. Tuerca y contratuerca de fijación. Suministro aproximadamente duración 10 s. Código EAN: 8428381216032
