# 1191 Grifo mezclador temporizado encastrable en lavamanos 1/2" - De Genebre

- Propiedad del archivo: CONSTRUNARIO
- Formato: FIEBDC-3/2012
- Programa: Construnario Versión 3.51
- Fecha de los precios: 02/05/2022
- Divisa: EUR

**GEN1191 04** u 1191 Grifo mezclador temporizado encastrable en lavamanos 1/2" - De Genebre
Precio: 144.56
Grifo mezclador temporizado encastrable en lavamanos. Pulsador suave. Volante con indicador azul y rojo. Válvula antirretorno cartucho fácilmente extraíble. Tuerca y contratuerca de fijación. Suministro aproximadamente durante 10 seg. Código EAN: 8428381140627
