# 1210 Grifo medical repisa 1/2" - De Genebre

- Propiedad del archivo: CONSTRUNARIO
- Formato: FIEBDC-3/2012
- Programa: Construnario Versión 3.51
- Fecha de los precios: 02/05/2022
- Divisa: EUR

**GEN1210 04** u 1210 Grifo medical repisa 1/2" - De Genebre
Precio: 67.34
Construcción de cuerpo y maneta en latón según une-en 12165 y tuerca de fijación en latón según une-en 12165. Cromado según en-248. Caudal min. 12l/min. (2 bar). Código EAN: 8428381011552
