# 1255 Caño giratorio repisa 1/2" - De Genebre

- Propiedad del archivo: CONSTRUNARIO
- Formato: FIEBDC-3/2012
- Programa: Construnario Versión 3.51
- Fecha de los precios: 02/05/2022
- Divisa: EUR

**GEN1255 04** u 1255 Caño giratorio repisa 1/2" - De Genebre
Precio: 40.68
Caño giratorio repisa construcción de cuerpo y caño en latón según une-en 12165 y tuerca de fijación en latón une-en 12165. Cromado según en- 248. Caudal mínimo 12 l/min (2bar) 1/2". Código EAN: 8428381025559
